# Kita Karlstr. in Alt-Erkrath
Angebotsaufforderung (GAEB DA XML 3.3, DA83)
Projekt: 141
Währung: EUR
Vergabeart: Öffentliche Ausschreibung
Abgabeort: siehe Anschreiben; ;
Erstellt mit: GXML Toolbox V3.3 R20220330, ORCA AVA 26.0.8 26.00.08, 20.03.2026

## TVA Technische Vorgaben, Allgemein
TVA Technische Vorgaben, Allgemein

1. DIN-Vorschriften
Alle Arbeiten sind entsprechend den einschlägigen anerkannten Regeln der Technik in der jeweils neuesten Fassung auszuführen.
Verbindlich für die Ausführung sind die Verdingungsordnung für Bauleistungen VOB Teil B und Teil C, die Deutschen Normen DIN, die europäischen Normen EN, die Eurocodes und deren entsprechenden nationalen Anhänge sowie alle geltenden Vorschriften und technischen Regelwerke.

Besonders wird hiermit auf die Einhaltung der Schutz- und Sicherheitsmaßnahmen nach UVV-Vorschriften, den behördlichen Bestimmungen, auf die Herstellung und Vorhaltung von Gerüsten, von Bausteifen, auf die Herstellung und Vorhaltung von Abdeckungen, Umwehrungen und Öffnungen nach VOB/C, sowie auf die Einhaltung der Vorschriften zum aktiven und passiven Brandschutz hingewiesen.

Die Unfallverhütungsvorschriften "Bauarbeiten" (GUV-V C 22) sind zu beachten.

Im Umkreis des Baugeländes befinden sich zu schützende Bestandsgebäude und zu schützende Bäume. Alle Anforderungen zum Schutz der bestehenden Gebäude, insbesondere bei der Anlieferung, sind bei der Ausführung der Arbeiten zu beachten.

Grundlagen der Arbeiten sind ferner:
- Der AN hat vor der Ausführung seiner Arbeiten seine Gefährdungsbeurteilung mit dem SiGeKo abzustimmen und den Vorgaben des SiGeKo s Folge zu leisten.
- Auf die strikte Einhaltung aller Sicherheitsvorschriften wird durch den AG großen Wert gelegt.
- Der AN hat den Angaben im SiGe-Plan Folge zu leisten. Die Auflagen sind durch den AN einzuhalten und in seinem Angebot kalkulatorisch zu berücksichtigen.
- Bei Nichtbeachtung der Sicherheitsvorschriften ist sowohl der Vertreter des Bauherren als auch der SiGeKo jederzeit berechtigt die Baustelle stillzulegen.
- Die bei der Ausführung geltenden Regelwerke betreffender Behörden, anerkannter behördenähnlicher Institutionen,
Berufsgenossenschaften und Fachverbände sind zu beachten.
- Die Umweltschutz- und Immissionsbestimmungen sind einzuhalten.

"Eigene" Liefer- und Geschäftsbedingungen des ANs finden keine Anwendung.

2. Positionsbeschreibungen
Die in den nachfolgend beschriebenen Positionen aufgeführten Leistungen sind gemäß den vorgestellten technischen Vorbemerkungen auszuführen.

Alle Leistungen, die sich aus Forderungen und Bestimmungen der Zusätzlichen Technischen Vorschriften ergeben, sind in den Einheitspreisen der entsprechenden LV-Position einzukalkulieren und werden nicht gesondert vergütet. Dies ist in der Regel im Einzelfall nicht mehr besonders erwähnt.

Die angebotenen Einheitspreise sind bindend bis zur Fertigstellung der Leistung.

3. Ortsbesichtigung
Es ist empfehlenswert zur Angebotskalkulation sich über die Gegebenheiten vor Ort zu informieren, insbesondere über das Baugrundstück, die Zufahrtsmöglichkeiten, sowie über die örtlichen Verkehrsverhältnisse.

4. Umfang der Leistung
Alle Leistungen beinhalten neben der Lieferung auch das Abladen, Zwischenlagern, Transportieren gem. VOB Teil C (2).
Sämtliche Genehmigungen und Gebühren, auch Entsorgungsgebühren, die zur Leistungserbringung des ANs erforderlich sind, sind einzukalkulieren.

5. Fachbauleiter, Polier
Die Ausführung aller Arbeiten muss von einem erfahrenen, deutschsprachigem, weisungsbefugten Fachbauleiter des ANs regelmäßig überwacht werden.

Er ist für die Einhaltung der am Leistungsort jeweils geltenden Unfallverhütungs- und Arbeitsvorschriften, für die ordnungsgemäße Durchführung der Arbeiten unter Beachtung der anerkannten Regeln der Technik und aller sonstigen erforderlichen Vorkehrungen während der
Ausführung bis zur Abnahme durch die Bauleitung verantwortlich.
Name, Wohnort und Telefonnummer des verantwortlichen Fachbauleiters sowie seines Stellvertreters sind der Bauleitung des AGs nach der Beauftragung unaufgefordert schriftlich bekannt zu geben.

Der AN ist allein für die Ausführung und ordnungsgemäße Erfüllung seiner Leistung verantwortlich. Er hat keinen Anspruch auf Überwachung seiner Leistung durch die Bauleitung. Die anfallenden Leistungen sind so zu erbringen, dass sie die geforderten Eigenschaften aufweisen und den anerkannten Regeln der Baukunst entsprechen. Von der Bauleitung festgestellte Mängel sind sofort in Abstimmung zu beseitigen und die Leistung in einen fachgerechten Zustand zu bringen.

Der Vorarbeiter und sein Stellvertreter müssen deutschsprachig sein.

6. Regiearbeiten - Ergänzungen zu VOB/B § 15
Kosten für Führungs- und Aufsichtspersonal werden nicht gesondert vergütet, sondern sind anteilig in die Einheitspreise einzukalkulieren. Dasselbe gilt für die Lohnnebenkosten, wie Wege- und Fahrgelder, Trennungs-, Übernachtungs- und Unterkunftsgelder.

- Ende TVA Technische Vorgaben, Allgemein -

## Terminplanung - Bauablauf
Terminplanung

Grundlage für die Planung der Zeitabläufe sind die Terminvorgaben des Auftraggebers. Der Auftragnehmer ist verpflichtet, die Baustelle so zu betreiben, dass die genannten Fertigstellungstermine eingehalten werden.

- Ende Terminplanung -

## Anlagenverzeichnis
Anlagenverzeichnis

Anlage 1: Allgemeine Vorbemerkungen Stadt Erkrath

Anlage 2: Rechnungsbeiblatt Stadt Erkrath

Anlage 3:  Planung Architekt
Anlage 3.1:  Planliste
Anlage 3.2:  Ansichten, Schnitte, Grundrisse, Details gem. beiliegender Planliste

Anlage 4:  Fotoauswahl

Anlage 5: Bauteilaufbauten (Wärmeschutznachweis)

Anlage 6:  Lageplan (Vermesser)

Anlage 7: Satzung über die Abfallwirtschaft und Abfallentsorgung im Kreis Mettmann  (Abfallsatzung)

Anlage 8: Wartungsvertrag Stadt Erkrath

- Ende Anlagenverzeichnis -

## Hinweis: Nachhaltige und faire Beschaffung
Hinweis: Nachhaltige und faire Beschaffung

Die Stadt Erkrath legt besonderen Wert auf eine nachhaltige Beschaffung. Beschaffungen haben möglichst nachhaltig und fair zu erfolgen.

Materialökologische Anforderungen:
im Zuge der Umwelt- und Nachhaltigkeitsanforderungen im Baubereich wird auf die Beachtung der Tabelle zu den Anforderungen an die Schadstoffvermeidung von Baumaterialien (QNG Handbuch Anlage-3 Anhang-313 Schadstoffe V1-3-final_HS 18.04.2023.xlsx) verwiesen.

- Ende Hinweis Nachhaltige und faire Beschaffung -

## 05 Hinterlüftete Vorhangfassade aus Holz 20.03.2026

### Gewerk 01 Einrichten der Baustelle

*Hinweis: TS Technische Spezifikationen, Baustelleneinrichtung*
1. Maßgebende technische Vorschriften
U. a. wird auf folgende Regeln und Bestimmungen besonders hingewiesen:
DIN 18451 Gerüste;
UVV Unfallverhütungsvorschriften der VBG ArbStättV;
BG - Vorschriften;
VBG-Vorschriften,
Arbeitsmedizinische Vorsorge.

Für Baustellen gelten auch die allgemeinen Vorschriften und die Bestimmungen über die Errichtung und den Betrieb der Arbeitsstätten (§§ 1 - 4 und 52 bis 55 ArbStättV).

2. Baustelleneinrichtung
Die Baustelleneinrichtung besteht aus An- und Abtransport, Montage und Vorhaltung aller im weiteren beschriebenen Baustelleneinrichtungsmaßnahmen.

Sämtliche gesetzlichen, baupolizeilichen und berufsgenossenschaftlichen Vorschriften sind bei der Errichtung und dem Abbau der Baustelleneinrichtung einzuhalten.

Sämtliche Anschluss-, Genehmigungs- und sonstigen Gebühren sind in den jeweiligen Positionen zu berücksichtigen soweit diese für die Leistungserbringung erforderlich sind. Der AN ist für die termingerechte Einholung der Genehmigungen, Straßensperren, etc. verantwortlich.

Die gesamte Baustelleneinrichtung ist während der Bauzeit zu unterhalten und nach Fertigstellung der Baumaßnahme auf Abruf der Bauleitung zu beseitigen.
Geländeflächen, auf denen sich Baustelleneinrichtungen befunden haben, sind in den Zustand wie vorgefunden wiederherzustellen. Befestigungen jedweder Art, Einbauten etc. sind zu beseitigen, Schutt von Lager- und Arbeitsplätzen ist rest- und rückstandslos abzuräumen und abzufahren.

Spätestens zwei Wochen vor Beginn der Baumaßnahme ist durch den AN die Baustelleneinrichtung mit der Bauleitung des AGs abzustimmen.

3. Straßen, Baustellenverkehr
Straßen und Baustelle sind von Schutt und Schmutz sauber zu halten, bei Schnee- oder Eisglätte mit Sand o.ä. abzustreuen.
Der Baustellenverkehr (insbesondere Ein- und Ausfahrten) muss, soweit er in der Obhut des ANs liegt, unter Beachtung der Straßenverkehrsvorschriften einwandfrei geregelt werden.

4. Baustellensicherheit und Verkehrssicherung
Für die durchzuführende Baumaßnahme ist von einem durch den Bauherrn gesondert beauftragten SiGe-Koordinator ein SiGe-Plan gemäß Baustellenverordnung erstellt worden. Zu den Aufgaben des ANs im Rahmen der Vertragserfüllung gehören das Einlesen in den Inhalt des SiGe-Planes.
Diesem SiGe-Koordinator und seinen Mitarbeitern, die zum Vertragsabschluss noch namentlich benannt werden, ist in allen Fragen der Sicherheit, Ordnung und Unfallverhütung Folge zu leisten.
Die Beauftragung Dritter zur Durchführung dieser Leistung entbindet den AN nicht von seiner umfassenden Eigenverantwortung in diesem Bereich.

In diesem Zusammenhang obliegt dem AN für die Dauer der Bauzeit (bis zu der Fertigstellung seiner Leistung) die Verantwortung für die Herstellung und Überwachung aller sicherheitstechnischen Maßnahmen bzw. die Unfallverhütung.

5. Vermessungspunkte
Der AG wird alle Hauptachsen je Gebäude einmessen. Höhenfestpunkte werden je Geschoß durch den AG festgelegt.

- Ende TS Baustelleneinrichtung -

**01.1 Baustelleneinrichtung**
Bauseitige Leistung:
- WCs
- Bauwasser- und Baustromanschluß

Hinweise
1. Die Zugänglichkeit für Einsatzfahrzeuge bis zum westlich des Baufeldes gelegenen Wendehammers darf durch die Bauarbeiten nicht beeinträchtigt werden.

2. Die Baustelleneinrichtung und Materiallagerungen erfolgen im Bereich der Parkplätze innerhalb des Baufelds. Baufahrzeuge dürfen nur innerhalb des Baufelds geparken.

Teil der Leistung ist:
Einrichten und Vorhalten von Baustelleneinrichtungen, die zur Erstellung der eigenen Leistungen über die gesamte Bauzeit des ANs notwendig sind,
sowie Räumen der Baustelle, einschl. Entfernung von Verunreinigungen, mit folgenden, in den Angebotspreis einzurechnenden Leistungen unter Berücksichtigung der TVA und TS (Technische Spezifikationen Baustelleneinrichtung).

Die Wahl der zum Einsatz kommenden Maschinen obliegt dem AN. Alle damit verbundenen Kosten sind in der Position Baustelleneinrichtung einzukalkulieren.

- Alle Sicherungsmaßnahmen zum Personenschutz hat der AN eigenverantwortlich für seine eigenen Leistungen in dieser Position einzukalkulieren, z.B. Auffangnetze.

- Lagerplätze im Außenbereich stehen nur beschränkt zur Verfügung. Grundsätzlich gilt das Prinzip, dass angelieferte Materialien sofort verbaut werden. In Abstimmung mit der örtlichen Bauleitung ist nur in Ausnahmefällen eine Zwischenlagerung von Materialien auf der Baustelle möglich.

- Erschwernisse infolge beengter Verhältnisse und Sauberhalten der Baustelle sind einzukalkulieren.

- Geräteeinsatz, wie z.B. Werkzeuge, Hebewerkzeuge, Maschinen, Transport- und Hebemitteln, ggf. Hilfskonstruktionen, Abdeckungen, Tragmittel, Abstützungen, etc., sowie sonstige Betriebsmittel und das Umsetzen der Maschinen und Geräte zwischen den verschiedenen Arbeitsschritten. Es steht kein bauseitiger Kran zur Verfügung.

- Die Geschosshöhe ist für den Geräteeinsatz und die Sicherungsmaßnahmen zu beachten.

- Der AN hat in dieser Position alle Kosten zu berücksichtigen die durch Aufstellen, Vorhalten, Abbauen und Betreiben von Hubbühnen, Autokränen o.ä. entstehen, z.B. Sondergenehmigungen, Transportgenehmigungen, Straßensperrungen, Kosten für den Kranführer.

- Einhaltung der brandschutztechnischen Anforderungen, ggf. durch Vorhalten von Feuerlöschern

- Sämtliche Verkehrssicherungen zur Ausführung der
eigenen Leistung, Gefahrbereiche bei Montagearbeiten
oder Anlieferungen sind abzusperren und zu kennzeichnen. Entstehen dadurch Behinderungen für andere Unternehmer oder Dritte, sind der Zeitraum der Absperrung sowie alternative Maßnahmen mit der Bauleitung festzulegen. Die Verkehrssicherungspflicht obliegt dem AN.

- Die Arbeitsplatzbeleuchtung ist durch den AN sicherzustellen.

- Liefern, Aufstellen und Herrichten der erforderlichen Lager- und Arbeitsplätze, sowie Tagesunterkünfte

- Alle erforderlichen Gerüste (außer Fassadengerüst), die zur Erstellung der eigenen Leistung gem. der in den folgenden beschriebenen Positionen, erforderlich sind, gehören zur Leistung des ANs.
Mengen sind vom AN eigenverantwortlich zu bestimmen.

- Schutz der eigenen Leitungen zum Baustromverteiler und Bauwasseranschluß

Zwei Wochen vor Baubeginn hat der AN seinen Platzbedarf für Zwecke der Baustelleneinrichtung der Bauleitung des AGs zur Genehmigung vorzulegen.

Vorhaltezeit: bis zur Fertigstellung der eigenen Leistung
Menge: 1,000 Psch

**01.2 Entfernen Folienabdeckung**
Zum temporären Schutz der Stb- und Holzaußenwände wurde bauseits ein Folienschutz angebracht.

Zur Anbringung der Vorhangfassade ist der Folienschutz, inkl. der schadstofffreien Holzlatten, Abstand ca. 80cm, durch den AN zu entfernen und entsorgen.

Verwendete Unterdeckbahn: RAW UDB 210

Angebotspreis inkl. Entsorgungskosten.

Hinweis:
Das Entfernen der Folien am auskragenden Dachrand und den Balkonplatten erfolgt bauseits.
Das Entfernen der Folienabdeckung hat grundsätzlich suksessive, in Anpassung an die Anbringung der Vorhangfassade, in Abstimmung mit Bauleitung, zu erfolgen.
Menge: 280,000 m²

### Gewerk 02 Zimmerarbeiten, hinterlüftete Vorhangfassade

*Hinweis: TS Technische Spezifikationen, Zimmer- und Holzbauarbeiten, hinterlüftete Vorhangfassade*
1. Allgemeines:
Der AN ist für die Einhaltung der Maße lt. Zeichnungen allein verantwortlich.

Grundlage für die Werkplanung des ANs sind die Pläne und Leitdetails des Statikers und des Architekten. Darüberhinausgehende Planungen hat der AN zu erstellen (Werkplanung).

Im Text des Leistungsverzeichnisses wird zur Vereinfachung auf alle selbstverständlichen Ausdrücke, wie Herstellen einschließlich Materiallieferung und Verschnitt, Verlegen, Montieren, einschließlich Befestigungsmaterial, Gerüste für den eigenen Gebrauch, Geräte, Förderungsmittel und Werkzeuge vorhalten, Schutzvorkehrungen treffen usw. verzichtet.

2. Geltungsbereich und DIN-Normen
Der sachliche Geltungsbereich ergibt sich aus ATV/DIN 18334 Zimmer- und Holzbauarbeiten, der DIN 18516 Außenwandbekleidungen, hinterlüftet sowie
allen weiteren geltenden technischen Richtlinien und Regelwerken, relevanten Gesetze und Verordnungen, die einschlägigen Brandschutzbestimmungen und die Verarbeitungsrichtlinien der Hersteller.
Grundsätzlich sind nur allgemein bauaufsichtlich zugelassene Produkte, bzw. Produkte mit CE-Kennzeichnung (inkl. Eignungsnachweis) zu verwenden.

3. Angaben zur Ausführung
Für die Ausführung erforderliche Maße sind zuvor vom AN am Bau zu nehmen.
Gefahrbereiche bei Montagearbeiten sind abzusperren und zu kennzeichnen.

Der AN sichert den Einbau erprobter, mängelfreier, ungebrauchter und normgerechter Materialien und Bustoffe sowie deren vorschriftsgemäßen Einsatz zu.
Die Verwendung von HBC-haltigen Materialien ist nicht gestattet.

3.1 Holzschutz

Der Objektüberwachung sind im Zuge der Werk- und Montageplanung die Datenblätter / Nachweise der Materialien (Verfugungsmaterial, Dämmungen, Nachweis über die Emissionsklasse der Holzwerkstoffplatten, etc.) vorzulegen.
Die Überprüfung der Datenblätter und Nachweise der Materialien mit den Vorgaben gem. Leistungsbeschreibung gehört zum Leistungsumfang des AN.

Die Beschichtungen der Hölzer sind grundsätzlich im Produktionsbetrieb des ANs vorzunehmen. Auf der Baustelle sind sie nur im Ausnahmefall nach vorheriger Zustimmung des Auftraggebers erlaubt.

Produkte, bei denen im Produkt- und Sicherheitsdatenblatt krebserzeugende (cancerogene), erbgutverändernde (mutagene) und fortpflanzungsgefährdende (reproduktionstoxische) Inhaltsstoffe aufgeführt sind, sind ausgeschlossen.

4. Aufmaß und Abrechnung
Vor Beginn der Fertigung sind vom AN die für die Ausführung der Arbeiten erforderlichen Aufmessarbeiten eigenverantwortlich auszuführen. (Fertigung nur nach Aufmaß und Freigabe des AG).

5. Preisinhalte
Das Nachimprägnieren von Schnittstellen sowie das Liefern und Anbringen einer Kennzeichnung nach DIN 68800-3 sind im Preis enthalten.

Das eingestzte Holz muss über eine FSC-Zertifizierung verfügen.

- Ende TS Zimmer- und Holzbauarbeiten, hinterlüftete Vorhangfassade -

#### Titel 02.01 Vorbreitende Arbeiten

**02.01.1 Werk- und Montageplanung**
Zu den Leistungen des AN gehört die Erarbeitung aller für die Durchführung der ausgeschriebenen Zimmerarbeiten erforderlichen Werk- und Montageplanungen gem. 0.2.5 VOB TEIL C DIN 18334 auf der Grundlage der vorliegenden statischen Berechnung.

Die vorliegende statische Berechnung ist im Zuge der Werk- und Montageplanung (soweit erforderlich) zu ergänzen und fortzuschreiben.
Die Werkstattzeichnungen und Berechnungen sind rechtzeitig vor der Ausführung dem Prüfingenieur zu Genehmigung vorzulegen.

Vor der Ausführung hat der AN ein örtliches Aufmaß zu erstellen, dass die Grundlage der Werkstattplanung bildet.

Die Planunterlagen und Nachweise sind dem AG zur Prüfung und Planfreigabe in digitaler Form als dwg-/dxf- und PDF-Datei zu übergeben.

Notwendige Korrekturen hat der AN in seine Originalteile zu übernehmen und danach dem AG erneut vorzulegen.
Die Prüfzeit des Architekten beträgt 2 Wochen.

Ohne Freigabevermerk darf keine Zeichnung zur Fertigung freigegeben werden. Genehmigte Pläne entbinden den AN nicht von der Haftung und Verantwortung für seine Konstruktion.

Soweit zu freigegebenen Plänen Änderungen erforderlich werden, sind diese mit Änderungsdatum und Index zu versehen.

Die Pläne des AN sind dem AG in solchem Umfang und Maßstab (bis M. 1:1) vorzulegen, das die vertragliche Werkleistung eindeutig und umfassend erkennbar ist.

Leistungen bei Sondervorschlägen durch den AN
Werden durch Sondervorschläge des AN Planungsleistungen oder sonstige Ingenieurleistungen erforderlich, so sind diese vollumfänglich durch den AN zu erbringen, einschl. der dafür zusätzlich erforderlichen behördlichen Genehmigungen und Prüfungen.
Menge: 1,000 Psch

**02.01.2 Bemusterung**
*** Pauschalposition
Dem AG sind vom AN folgende Muster vorzulegen:
- Holzbekleidung inkl. der Profilierung und der Oberflächenbehandlung,

Größe des Musters: ca. 1,0m x 1,0m

Die Muster verbleiben bis zur Abnahme der Leistung beim AG.
Menge: 1,000 psch

**02.01.3 Dokumentation, Revisionsunterlagen**
*** Pauschalposition
Vom Auftragnehmer  werden für alle Bauteile Revisionsunterlagen erstellt und der AG vor der Abnahme übergeben.

Die Gliederung der Unterlagen ist bis 1 Monat nach Auftragserteilung mit der AG abzustimmen.
Die Übergabe der Revisionsunterlagen bilden die Voraussetzung für die Erteilung der Abnahme.
Die Zusammenstellung der Unterlagen erfolgt gem. Anlage "Dokumentation/Revisionsunterlagen" zur Ausschreibung.

Die Dokumentationen beinhaltet:
- Fachbauleiter- und Fachunternehmerbescheinigungen
- Mengenermittlungen
- Aufmaßpläne
- technische Datenblätter
- Fotodokumentation während der Bauphase
- Werk- und Montageplanung
Menge: 1,000 psch

#### Titel 02.02 Hinterlüftete Holzfassade

**02.02.1 Unterkonstruktion Kanthölzern, 60/160mm**
*** Bezugsbeschreibung
Lieferung und Montage einer Unterkonstruktion aus Kanthölzern, senkrechte Anordnung auf
bauseitigen Stb-Wänden und Vollholzwänden, im regelmäßigen
Achsraster.
Die Verbindung zum Untergrund erfolgt durch das
Kantholz mit zugelassenen Schrauben und Dübeln aus
nichtrostendem Stahl.

Kanthölzer: Maß 60/160 mm
Achsraster: mind. 60cm, auf die Fenster- und Türöffnungen abgestimmt

Nadelholz: DIN EN 14081-1
Festigkeitsklasse C 24, DIN EN 338
Sortierklasse: S 10 TS DIN 4074-1
max. Holzfeuchte 18 %, technisch getrocknet
Nutzungsklasse: 3
Gebrauchsklasse: 0

Leistung inkl. Bohrungen, Schrägschnitte, Ausklinkungen, sämtlicher erforderlicher Kleineisenteile zur Befestigung der Kanthölzer gem. den statischen Erfordernissen.
Menge: 280,000 m²

**02.02.2 Unterkonstruktion Kanthölzern, 120/160mm, Dachuntersicht, Deckenuntersicht Fluchtbalkon**
*** wie Position 02.02.1
zur Ausführung der Unterkonstruktion im Bereich des Dachuntersicht des Fluchtbalkons und im Bereich der Achse E,
sowie der Deckenuntersicht des Fluchtbalkons,

Breite: ca. 160cm im Bereich der Achse E, ca. 120cm im Bereich des Fluchtbalkons (ohne Montageraum Sonnschutz)

Kanthölzer: Maß 120/160 mm

Befestigung Bereich Fluchtbalkon: zur Ausbildung des Montageraums für den Sonnschutz ist ein Kantholz parallel zur Längsseite des Gebäudes zu montieren, die Befestigung erfolgt an der Vollholzdecke / Dach,
die weiteren Kanthölzer sind in den erforderlichen Abständen im 90° Gradwinkel anbringen

Befestigung Bereich Achse E: ein Kantholz ist parallel zur Achse E direkt hinter den auskragenden T-Profilen zu montieren, die Befestigung erfolgt an der Vollholzdecke / Dach,
die weiteren Kanthölzer sind in den erforderlichen Abständen im 90° Gradwinkel anbringen
Menge: 103,000 m²

**02.02.3 Wärmedämmung, d = 160mm, Fassade**
*** Bezugsbeschreibung
Flexible Holzfaser-Dämmmatte gem. DIN 13173,
im Verband stumpf und eng gestoßen,
inkl. aller Zuschnitt- und Anpassarbeiten.

Zu verwenden sind Dämmplatten, d = 160mm, zuzügl. Klennzugabe, mit folgender Spezifikation nach DIN EN 13162:
Anwendungstyp: WAB
Brandverhalten (RTF) nach DIN EN 13501-1: E
Wärmeleitfähigkeit: 0,036 W/m2K
Menge: 250,000 m²

**02.02.4 Wärmedämmung, d = 140mm, Untersicht Eingang Achse A**
*** wie Position 02.02.3
im Bereich der Dachuntersicht Eingang Achse A,
d = 140mm
Menge: 5,000 m²

**02.02.5 Wärmedämmung, d = 80mm, Dachuntersichten**
*** wie Position 02.02.3
als Flankendämmung im Bereich der Dachuntersichten,
d = 80mm
Menge: 10,000 m²

**02.02.6 Wärmedämmung, d = 60mm, Dachuntersichten**
*** wie Position 02.02.3
als Flankendämmung im Bereich der Dachuntersichten und unter der Deckenplatte des Fluchtbalkons,
d = 60mm
Menge: 40,000 m²

**02.02.7 Perimeterdämmung, Abweisfolie**
Im Sockelbereich ist bis ca. 45cm oberhalb des Geländes Wärmedämmung aus Polystyrol-Hartschaum einzusetzen, d = 160mm.
Mit zum Leistungsumfang und einzurechnen ist die durchlaufende Abweisfolie, welche mit einer Kappleiste mechanisch zu befestigen ist.
Die Dämmung ist an den Untergrund sowie an die angrenzenden Bauteile anzupassen. Für die Verwendung im erdberührten Bereich muss die Zulassung eines Prüfinstitutes vorliegen.

Es sind nur FCKW- und FKW-frei geschäumte EPS-(Pentan), XPS-(C02) oder PUR-Schäume (Pentan CO2) zu verwenden.

Länge Abweisfolie ca. 60,0m.
Menge: 30,000 m²

**02.02.8 Unterspannbahn**
*** Bezugsbeschreibung
Unterpannbahn gem. EN 13859-1/-2, auf zuvor beschriebener Wärmedämmung, bzw. Unterkonstruktion aufbringen, Leistung in mehreren Teilflächen.

Unterspannbahn: schwarz, diffusionsoffen, winddicht, geeignet für den Einbau bei offenen und hinterlüfteten Fassadenkonstruktionen,
siehe Vorgaben "Bund Deutscher Zimmerleute
DIN EN 13859-2", UV Beständig
Wasserdurchgangsklasse: W1 gemäß DIN EN 13859-2
3-lagig: mikroporöse Funktionsschicht beidseitig mit PP-Faservlies verstärkt, Flächengewicht ca. 130g/m²
Brandverhalten: Klasse E

Überlappungen der Unterspannbahn dauerhaft regensicher und winddicht verkleben.
Menge: 280,000 m²

**02.02.9 Unterspannbahn, Dachüberstand**
*** wie Position 02.02.8
zur Ausführung der Unterspannbahn im Bereich des Dachüberstands des Fluchtbalkons und im Bereich der Achse E.
Menge: 27,000 m²

**02.02.10 Unterspannbahn, Dachuntersichten, Deckenuntersicht Fluchtbalkon**
*** wie Position 02.02.8
zur Ausführung der Unterspannbahn im Bereich des Dachuntersicht des Fluchtbalkons und im Bereich der Achse E sowie unter der Decke des Fluchtbalkons.

Mengenansatz ohne Montageraum für den Sonnenschutz
Menge: 103,000 m²

**02.02.11 Unterspannbahn, Dachuntersicht, Deckenkante Fluchtbalkon, Montageraum Sonnenschutz**
*** wie Position 02.02.8
zur Ausführung der Unterspannbahn im Bereich des Montageraums für den Sonnenschutz, im Bereich des Dachuntersicht des Fluchtbalkons und der Deckenkante des Fluchtbalkons.

Höhe: ca. 22cm
Breite: ca. 40cm
Länge: ca. 340cm

Die Unterspannbahn ist u-förmig anzubringen, im Bereich der auskragenden T-Profile erfolgt eine Befestigung mit Latten, Farbe schwarz.

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Menge: 60,000 m²

**02.02.12 Unterspannbahn, Dachuntersicht Eingang Achse A**
*** wie Position 02.02.8
zur Ausführung der Unterspannbahn im Bereich des Dachuntersicht Eingang Achse A.
Menge: 5,000 m²

**02.02.13 Unterspannbahn, Deckenkante Fluchtbalkon**
*** wie Position 02.02.8
zur Ausführung der Unterspannbahn im Bereich der Deckenkante des Fluchtbalkons,

Höhe der Decke: ca. 20cm
Menge: 7,500 m²

**02.02.14 Lattung, rhombenförmig**
*** Bezugsbeschreibung
Auf den Kanthölzern ist die Lattung in den erforderlichen Abständen anzubringen.

Holzart: Lärche oder Douglasie
Festigkeitsklasse C 24, DIN EN 338
Sortierklasse: S 10 TS DIN 4074-1
max. Holzfeuchte 18 %, technisch getrocknet
Nutzungsklasse: 3
Gebrauchsklasse: 0
Profil: mind. 40mm x 60mm
Zuschnitt: rhombenförmig mit 15° Grad-Schräge oben
Montage: Latte mit Kunststoffunterlegscheiben an Kanthölzer schrauben, die 15°-Schräge ist so zu montieren, dass sie zum Kantholz zeigt.
Farbe: schwarz
Menge: 280,000 m²

**02.02.15 Lattung, rhombenförmig, T-Profil, Dachüberstand**
*** wie Position 02.02.14
zur Ausführung der Lattung im Bereich des Dachüberstands des Fluchtbalkons und im Bereich der Achse E.

Höhe: ca. 80cm

Befestigung: mit T-Profilen, T 100, nicht rostender Stahl,
Abstand gem. statischer Erfordernis, Befestigung an der  der Attika und an der Vollholzdecke,
die T-Profile kragen unter der Decke / Dach ca. 22cm aus.

Befestigung Lattung: direkt an den Kanthölzern der Attika und an der Vollholzdecke, inkl. Ausklinkung im Bereich der Flansche der T-Profile,
im Bereich des Überstands (Dachuntersicht) sind die Latten an den T-Profilen zu befestigen,
die T-Profile sind entsprechend vorzubohren

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Menge: 40,000 m²

**02.02.16 Lattung, ohne Zuschnitt, Dachuntersichten, Deckenuntersicht Fluchtbalkon**
*** wie Position 02.02.14
zur Ausführung der Lattung im Bereich der Dachuntersicht des Fluchtbalkons und im Bereich der Achse E,
sowie der Deckenuntersicht des Fluchtbalkons,

Profil: 40mm x 60mm
Zuschnitt: keiner
Menge: 103,000 m²

**02.02.17 Lattung, ohne Zuschnitt, Untersicht Eingang Achse A**
*** wie Position 02.02.14
zur Ausführung der Lattung im Bereich der Dachuntersicht Eingang Achse A,

Profil: 40mm x 60mm
Zuschnitt: keiner
Menge: 5,000 m²

**02.02.18 Lattung, rhombenförmig, T-Profil, Deckenkante Fluchtbalkon**
*** wie Position 02.02.14
zur Ausführung der Lattung im Bereich der Deckenkante des Fluchtbalkons,

Höhe: ca. 65cm

Befestigung: mit T-Profilen, T 100, nicht rostender Stahl,
Abstand gem. statischer Erfordernis, Befestigung an der  Vollholzdecke,
die T-Profile kragen unter der Decke ca. 22cm aus.

Befestigung Lattung: direkt an der Vollholzdecke, inkl. Ausklinkung im Bereich der Flansche der T-Profile,
im Bereich des Überstands sind die Latten an den T-Profilen zu befestigen,
die T-Profile sind entsprechend vorzubohren

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Menge: 20,500 m²

**02.02.19 Lattung, ohne Zuschnitt, Seitenwand Eingang Achse E**
*** wie Position 02.02.14
zur Ausführung der Lattung im Bereich der Seitenwand Eingang Achse E,

Profil: 40mm x 60mm
Zuschnitt: keiner

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Menge: 7,500 m²

**02.02.20 Lattung, ohne Zuschnitt, Seitenwand Fluchtbalkon**
*** wie Position 02.02.14
zur Ausführung der Lattung im Bereich der Seitenwand Fluchtbalkon,

Profil: 40mm x 60mm
Zuschnitt: keiner

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Menge: 10,000 m²

**02.02.21 Lattung, rhombenförmig, vor Fenster OG**
*** wie Position 02.02.14
zur Ausführung der Lattung vor dem Fenster im OG, Achse A/2-3

Länge: ca. 360cm

Befestigung: mit T-Profilen, 4x T 100, nicht rostender Stahl,
Abstand gem. statischer Erfordernis, Befestigung der T-Profile mit L-Winkeln an den  Vollholzwänden,

Befestigung Lattung: an den T-Profilen,
die T-Profile sind entsprechend vorzubohren
Menge: 10,500 m²

**02.02.22 Außenwandbekleidung aus Vollholz**
*** Bezugsbeschreibung
Anordnung einer hinterlüfteten Fassadenbekleidung aus
parallel besäumten, gehobelten, unbehandelten Brettern
mit einer Holzrestfeuchte von ca. 15% +- 3.

Abmessung: ca. 21mm x 68mm
Profil: Glattbrett
Holzart: Lärche
Güteklasse: 1 gem. DIN 68365
Gebrauchsklasse 3.1
Oberfläche: gehobelt, alle sichtbaren Kanten gefast, Fase ca. 2mm
Anforderung an die Oberfläche: splintfrei, ausgefallene und lose Äste sind werkseitig zu ersetzten, Fraßlöcher bis 2mm sind zulässig, Schwindrisse bis 4mm, Verfärbungen infolge Bläue und rote / braune nagelfeste Streifen sind bis zu 10% der sichtbaren Oberfläche der gesamten Außenwandflächen zulässig,

Verarbeitung:
mit sichtbarer Verschraubung nach Wahl den AN, hedoch mind. nicht rostender Stahl A2, mit max. 7mm Abstand auf der Lattung befestigen, Verlegerichtung senkrecht

Eckausbildung:
mit max. 7mm Fuge

In gesonderter Position:
Ecken, Stürze, Leibungen

Anmerkung zu Schutzmaßnahmen:

Es ist unbedingt darauf zu achten, dass die Holzfassade bis zum Ende der Bauzeit ausreichend und sicher mit geeigneten Maßnahmen zu schützen ist.
Klebefolien für vorübergehenden Oberflächenschutz müssen mit angrenzenden Baustoffen verträglich sein. Es muss sichergestellt sein, dass sich die Schutzbeschichtung restlos und rückstandlos entfernen lässt.
Schutzmaßnahmen sind in gesonderter Position anzubieten.
Menge: 280,000 m²

**02.02.23 Außenwandbekleidung Dachüberstand**
*** wie Position 02.02.22
zur Ausführung der Außenwandbekleidung im Bereich des Dachüberstands des Fluchtbalkons und im Bereich der Achse E.

Höhe: ca. 80cm
Menge: 40,000 m²

**02.02.24 Außenwandbekleidung Dachuntersichten, Deckenuntersicht Fluchtbalkon**
*** wie Position 02.02.22
zur Ausführung der Außenwandbekleidung im Bereich des Dachuntersicht des Fluchtbalkons und im Bereich der Achse E sowie der Deckenuntersicht des Fluchtbalkons,

Breite: ca. 160cm im Bereich der Achse E, ca. 120cm im Bereich des Fluchtbalkons (ohne Montageraum Sonnschutz)
Menge: 103,000 m²

**02.02.25 Außenwandbekleidung Dachuntersicht Eingang Achse A**
*** wie Position 02.02.22
zur Ausführung der Außenwandbekleidung im Bereich des Dachuntersicht Eingang Achse A

Breite: ca. 100cm
Länge: ca. 361cm
Menge: 5,000 m²

**02.02.26 Außenwandbekleidung Deckenkante Fluchtbalkon**
*** wie Position 02.02.22
zur Ausführung der Außenwandbekleidung im Bereich der Deckenkante de Fluchtbalkons,

Höhe: ca. 65cm
Menge: 20,500 m²

**02.02.27 Außenwandbekleidung Seitenwand Fluchtbalkon**
*** wie Position 02.02.22
zur Ausführung der Außenwandbekleidung im Bereich der Seitenwände des Fluchtbalkons,
Befestigung an Latten

Höhe: ca. 320cm
Menge: 10,000 m²

**02.02.28 Außenwandbekleidung Seitenwand Eingang Achse E**
*** wie Position 02.02.22
zur Ausführung der Außenwandbekleidung im Bereich der Seitenwände Eingang Achse E,
Befestigung an Latten,

Höhe: ca. 320cm
Menge: 7,500 m²

**02.02.29 Außenwandbekleidung vor Fenster OG**
*** wie Position 02.02.22
zur Ausführung der Außenwandbekleidung vor dem Fenster im OG, Achse A/2-3, jede 2. Latte entfällt,
Befestigung an Latten,

Höhe: ca. 280cm
Menge: 10,500 m²

**02.02.30 Herstellen von Fenster- und Türöffnungen, (bxh) ca. 101cm - 150cm x 280cm**
*** Bezugsbeschreibung
Herstellen von Fenster- und Türöffnungen in den zuvor beschriebener Außenwandverkleidung,

Größe (bxh) ca. 101cm - 150cm x 280cm

Es ist zu beachten, dass die Latten nach der Positionierung der Fensteröffnungen auszurichten ist. Neben Fensteröffnungen dürfen beidseitig nur gleich große Latten ausgeführt werden.
Menge: 2,000 St

**02.02.31 Herstellen von Fenster- und Türöffnungen, (bxh) ca. 600cm x 625cm**
*** wie Position 02.02.30
Größe (bxh) ca. 600cm x 625cm
Menge: 1,000 St

**02.02.32 Herstellen von Fenster- und Türöffnungen, (bxh) ca. 365cm x 280cm - 290cm**
*** wie Position 02.02.30
Größe (bxh) ca. 365cm x 280cm - 290cm
Menge: 2,000 St

**02.02.33 Herstellen von Fenster- und Türöffnungen, (bxh) ca. 100cm x 280cm**
*** wie Position 02.02.30
Größe (bxh) ca. 100cm x 280cm
Menge: 9,000 St

**02.02.34 Herstellen von Fenster- und Türöffnungen, (bxh) ca. 125cm x 280cm**
*** wie Position 02.02.30
Größe (bxh) ca. 125cm x 280cm
Menge: 2,000 St

**02.02.35 Leibungsverkleidung, T = ca. 220mm**
Hinterlüftete seitliche Leibungs-Bekleidung aus Lärchenholz-Brettern, passend zur zuvor beschriebener Außenwandbekleidung aus Vollholz, auf Unterkonstruktion verschrauben,

Leibungstiefe: ca. 220mm
Leibungsbretter für Fensterhöhen bis ca. 2,90m sind ohne Stoß auszuführen.

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
Abrechnung nach m.
Menge: 90,000 m

**02.02.36 Sturz, T = ca. 220mm**
*** Bezugsbeschreibung
Hinterlüftete Sturz-Bekleidung aus konischen Lärchenholz-Brettern, passend zur zuvor beschriebener Außenwandbekleidung aus Vollholz, auf Unterkonstruktion verschrauben,
Kanten gerundet, mit Wasserabtropfkante,
Neigung: ca. 27%

Leibungstiefe: ca. 220mm

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
Abrechnung nach m.
Menge: 30,000 m

**02.02.37 Fensterbank, T = ca. 220mm**
*** wie Position 02.02.36
ohne Wasserabtropfkante

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Menge: 10,000 m

**02.02.38 Lüftungsgitter**
Einbau eines Lüftungswinkels aus Aluminium, Sockel, Attika, unter Fensterbänken, oberhalb von Fenster,
Lochblech-Formteil als Insekten-/Ungezieferschutz aus mehrfach gekantetem Aluminium-Lochblech, (Lochung mind. 50%).
Menge: 195,000 m

**02.02.39 Zulage Herstellen Ausschnitte bis 500cm**
Zulage zu zuvor beschriebenen Positionen für das Herstellen von Ausschnitten in der Fassadenbekleidung, rund oder eckig bis zu 500 cm2.

Leistungsumfang:
- Anpassung der UK und Herstellen der Ausschnitte in der Bekleidung und Abdichtung der Durchführungen
Menge: 5,000 St

**02.02.40 Zulage Herstellen Ausschnitt für RR**
Zulage zu zuvor beschriebenen Positionen für das Herstellen einer Nische für den zurückliegenden Einbau von Regenfallleitungen, inkl. Anpassung der Unterkonstruktion, der Fassadenhinterspannbahn und der Fassadenbekleidung,
Ausführung mit reduzierter Dämmung,

Abrechnung nach m

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Menge: 6,000 m

**02.02.41 Leitersicherung**
Leitersicherung aus nicht-rostendem Stahl, fest am Rohbau verankert, mit verstellbaren Seitenteilen, zur Sicherungen  von Stufen-, bzw. Sprossenanlegeleitern gegen Kippen und Wegrutschen.
Die Montage hat VK-Außenwandverkleidung zu erfolgen. Der Abstand zum Rohbau ist mit einer entsprechenden Unterkonstruktion, z.B. mit einem Kantholz, zu erfolgen.

Angebotspreis inkl. der Befestigungsmaterialien.
Menge: 1,000 St

### Gewerk 03 Gerüstarbeiten

*Hinweis: TS Technische Spezifikationen, Gerüstbauarbeiten*
1. Allgemeines:
Das Gerüst ist seitens des AN nach den Anforderungen der BauBG zu planen und anzubieten.
Anderen Gewerken hat der AN den Zugang über das Gerüst ins Gebäude jederzeit zu gewähren.

2. Geltungsbereich und DIN-Normen
Der sachliche Geltungsbereich ergibt sich aus ATV/DIN 18451 Gerüstarbeiten, sowie der DIN EN 12811-1 "Arbeitsgerüste".
Die technische Ausführung ergibt sich aus der genannten ATV wie aus den im Folgenden aufgeführten Regelwerken.
Darüber hinaus sind mit Vorrang die Regeln des Hauptverbandes der gewerblichen Berufsgenossenschaften zu beachten:
BGI/GUV-I 663 Handlungsanleitung für den Umgang mit Arbeits- und Schutzgerüsten

Darüber hinaus zu beachtende technische Regeln:
Güteschutz: RAL-RG 637 Stahlgerüstbau, Gütesicherung

Die aktuell geltenden Unfallverhütungsvorschriften sind zwingend einzuhalten.

3. Angaben zur Ausführung
Der AN hat sich vor Arbeitsausführung über die genaue Lage von Hindernissen, wie Leitungen, Vermarkungen u. dgl. zu informieren.
Ebenso hat er sich über die Anfahrtswege, Anlieferung des Materials, etc., vor Ort bzw. bei den entsprechenden Behörden zu informieren.

Die allgemeine Straßenverkehrsordnung ist einzuhalten. Evtl. Sicherheitsmaßnahmen sind vor der Angebotserstellung zu prüfen.
Nachträglich anfallende Kosten für solche Nebenleistungen können nicht bei dem Bauherren geltend gemacht werden.

Es wird ein tragfähiger Untergrund mit Unebenheiten im Bereich von +/- 10 cm bereitgestellt.

Sofern im Leistungsverzeichnis nicht näher beschrieben, verpflichtet sich der AN vor Ausführung der Leistung, sich vor Ort mit dem AG abzusprechen, um den Gerüstaufbau nach den Belangen der am Bau Beteiligten zu gewährleisten.

Die Fassaden-, Raum- und Schutzgerüste sind zu kennzeichnen mit dem Namen der aufstellenden Firma einschl. ihrer Telefonnummer sowie des flächenbezogenen Nutzungsgewichtes.

Eingänge sind im vollen Öffnungsquerschnitt von Bauteilen der Gerüstanlage freizuhalten.

Sofern im Leistungsverzeichnis nicht näher beschrieben, erfolgt die Gerüstverankerung nach den allgemeinen technischen Regeln.
Im Zuge der Leistungserfüllung ist es Aufgabe des AN, sich fachkundig mit dem AG oder dessen Vertreter über die Gerüstverankerung an der Fassade oder sonstigen Bauteilen abzusprechen. Die Verankerung ist so zu wählen, dass die Verankerungstechnik und das Schließen der Verankerungslöcher auf den Schichtenaufbau des Bauteilelementes abgestimmt ist.
Es sind keine Dauergerüstanker geplant.

Metallgerüste sind gegen statische Aufladung zu erden.

Beim Abrüsten an der Fassade entstehende Beschädigungen, insbesondere an Fensterbänken, Dachentwässerungen, etc., sind zu beseitigen und auf eigene Kosten auszubessern zu lassen.
ln jedem Fall sind die Beschädigungen der Bauleitung schriftlich anzuzeigen.

4. Preisinhalte
Sämtliche Materialien, Arbeiten und Maßnahmen, die für die ordnungsgemäße Ausführung der Gerüstarbeiten erforderlich sind, sind einzukalkulieren.
Die Leistungen umfassen das Aufstellen, Vorhalten und den Abbau des Gerüstes inkl. aller erforderlichen Nebenleistungen und Koordinationsleistungen.
Maßgebend sind die beigefügten Unterlagen, wie z. B. Zeichnungen und das Leistungsverzeichnis inkl. der Vorbemerkungen.

Ergänzend zu Nr. 4.1 DIN 18451 gelten als NebenIeistung:
- Abstandsverlängerungen bis zu 35 cm über den Regelabstand von der Fassade.

- Ende TS Gerüstbauarbeiten -

**03.1 Längenorientiertes Standgerüst LK3 W06**
*** Bezugsbeschreibung
Gerüst als Standgerüst (S), längenorientiert, als Arbeits- und Schutzgerüst nach DIN EN 12811-1 für Zimmer- und Dacharbeiten, als  Rahmen- oder Modulgerüst mit Zulassung, alle Gerüstlagen genutzt, auf tragfähiger teilweise stark geneigter Standfläche, Aufstellung an senkrechten Fassadenflächen, auf lastverteilenden Bohlen, einschl. Verankerung, mit systemintegrierten Absturzgeländern.

Das Gerüst ist an den Massivbauteilen des Rohbaus und an den Holzaußenwänden zu verankern, die Befestigungen sind mit der Bauleitung abzustimmen.

Auf- und nach Beendigung der Bauarbeiten wieder abbauen, inkl. Vorhaltung während der Standzeit.

Zeitversetzte Montageeinsätze, inkl. der Anfahrten, auch für Montageflächen unter 20qm sind im EP-Preis zu berücksichtigen.

Das Gerüst dient als Arbeitsgerüst für die Durchführung folgender Arbeiten: Vorhangfassade aus Holz, Fensterbau und  PR-Fassade

Der AN hat sicherzustellen, dass alle Gerüstebenen von mehreren Stellen aus leicht und gefahrlos erreicht werden können, dafür sind ausreichend Leitergänge einzurichten.
Das Gerüst ist inkl. aller erforderlichen Genehmigungen und Nachweise zu kalkulieren.
Beim Abbau sind sämtliche der Befestigung dienenden Einbauteile wieder zu entfernen.

Leistungsbestandteile
Belagsbreite: 0,60m
Lastklasse: 3
Flächenbezogenes Nutzgewicht: 2 KN/qm
Zugang: 1 Leitergang und 1 Treppenaufgang
Standfläche: schräg, unbefestigt, über Lastverteiler belastbar, Höhendifferenz Ansichten Nord, Süd, West: bis ca. 0,50m
Attikahöhe: ca. 7,20 über OK Gelände

Beim Gerüstabbau werden die Löcher für die Gerüstanker bauseits verschlossen. Der Gerüstabbau ist entsprechend durch den AN zu planen.

Sämtliche Türen im EG sind in voller Breite und Höhe freizuhalten.

Die Abrechnung des Arbeitsgerüstes erfolgt nach den Ansichtsflächen der Fassade.
Menge: 480,000 m²

**03.2 Gebrauchsüberlassung Gerüst**
*** Grundposition ZZ 1.0
Gebrauchsüberlassung des vorbeschriebenen Gerüstes,

Vorhaltezeit voraussichtlich 5 Wochen

Abrechnung je qm Fassadenfläche / Woche
Menge: 2400,000 qm/W

**03.3 Längenorientiertes Standgerüst LK3 W06, freistehend**
*** wie Position 03.1
Ausführung für Ansicht Ost, Gerüst freistehend vor Balkon und auskragender Dachfläche,

Angebotspreis inkl. erforderlicher Aussteifungen.
Menge: 250,000 m²

**03.4 Gebrauchsüberlassung Gerüst, freistehend**
*** Grundposition ZZ 2.0
Gebrauchsüberlassung des vorbeschriebenen Gerüstes,

Vorhaltezeit voraussichtlich 5 Wochen

Abrechnung je qm Fassadenfläche / Woche
Menge: 1250,000 qm/W

**03.5 Innengeländer**
Systemzugehörige Innengeländer, 2-teilig, als Geländer- und Zwischenholm, mit Bordbrett, zum Schutz von Personen gegen Herabfallen.
Menge: 15,000 m

**03.6 Gebrauchsüberlassung Innengeländer**
Gebrauchsüberlassung vorbeschriebener Innengeländer,

Vorhaltezeit voraussichtlich 5 Wochen

Abrechnung je m / Woche
Menge: 75,000 m/Wo

**03.7 Stirngeländer, verstellbar**
Systemzugehörige verstellbare Stirngeländer, zum Schutz von Personen gegen Herabfallen.
Menge: 6,000 St

**03.8 Gebrauchsüberlassung Stirngeländer**
Gebrauchsüberlassung vorbeschriebener Stirngeländer,

Vorhaltezeit voraussichtlich 5 Wochen

Abrechnung je St / Woche
Menge: 30,000 St/W

**03.9 Gitterträgerüberbrückungen, Einzellänge = 6,50m**
Gitterträgerüberbrückungen, freitragend, als Überbrückungskonstruktion mit einer Länge von ca. 6,50m für das Gerüst der Hauptposition.
Menge: 1,000 St

**03.10 Gebrauchsüberlassung Gitterträgerüberbrückung**
Gebrauchsüberlassung zuvor beschriebener Gitterträgerüberbrückungen,

Vorhaltezeit voraussichtlich 5 Wochen

Abrechnung je m / Woche
Menge: 5,000 m/Wo

**03.11 Gerüstreppen / - stufen**
Gerüstreppen / - stufen zur Überbrückung des Höhenunterschieds zwischen den Gerüstlagen Achse 1/D-E.
Menge: 1,000 St

**03.12 Gebrauchsüberlassung Gerüstreppen / - stufen**
Verlängerung der Gebrauchsüberlassung der zuvor beschriebenen Gerüstreppen / - stufen über die vereinbarte Einsatzzeit hinaus

Vorhaltezeit voraussichtlich 5 Wochen

Abrechnung St / Woche
Menge: 5,000 Wo

**03.13 Gerüstumbau**
Gerüstflächen und Teilflächen des Fassadengerüsts LK3 W06 nach Erfordernis abbauen, Material seitlich lagern und Gerüste wieder aufbauen bzw. montieren, nach Erfordernis auch in veränderter Form und mit neuen Befestigungspunkten und -arten.
Die alten Befestigungspunkte sind zu entfernen, Schraubanker auszubauen, Dübellöcher und Aussparungen zu schließen.
Abrechnung nach Aufmaß der umgebundenen Flächen.
Menge: 40,000 m²

**03.14 Umankern**
Verlegen (Aus- und Einbau) von eingebauten Verankerungen:
Im Zuge von Montagearbeiten werden Auswechslungen oder Sonderanker für zuvor beschriebene Fassadengerüste notwendig.
Menge: 30,000 St

### Gewerk 04 Stundenlohnarbeiten

**04.1 Stundenlohn Berufsgruppe Helfer IV - VI**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Berufsgruppe Helfer IV - VI
Menge: 5,000 h

**04.2 Stundenlohn Baufacharbeiter, Berufsgruppe III**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Baufacharbeiter (Berufsgruppe III).
Menge: 5,000 h

**04.3 Stundenlohn Bauvorarbeiter, Berufsgruppe I und II**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Bauvorarbeiter (Berufsgruppe I und II).
Menge: 5,000 h
